# MST-Stadthalle Mülheim an der Ruhr
Angebotsaufforderung (GAEB 90, DA83)
DV-Nummer: 20230913
Währung: EUR
Auftraggeber: Mülheimer Stadtmarketing und Tourismus GmbH, Theodor-Heuss-P

## Natursteinarbeiten
Datum: 02.09.25

*Hinweis*
Als "Allgemeine Vertragsbedingungen für die Ausführung
von Bauleistungen"
gelten die Regelungen in der VOB, Teil B.

Als "Allgemeine Technische Vertragsbedingungen für
Bauleistungen"
gelten die Regelungen in der VOB, Teil C.

Diese gelten im Auftragsfall als vereinbart.

*Hinweis*
AUSSCHREIBUNG UND VERGABE
Ausschreibung und Vergabe erfolgen nach den
"Allgemeinen Bestimmungen für die Vergabe von
Bauleistungen" (VOB/A), die jedoch nicht
Vertragsbestandteil werden. Der Auftraggeber ist nicht
verpflichtet, dem Mindestfordernden/ der
Mindestfordernden den Zuschlag zu erteilen. Der
Auftraggeber
hat die Absicht, die ausgeschriebenen Leistungen
ungeteilt in nur einen Auftrag einzubinden.

AUSSCHREIBUNGSUNTERLAGEN
Dem Bieter werden folgende Unterlagen zur Verfügung
gestellt:
a) das nachfolgende LV
b) Pläne/Zeichnungen/Skizzen
c) Fotos Bestand
d) Gutachten, Statik
e) Veranstaltungskalender

KALKULATION / ALTERNATIVAUSFÜHRUNGEN
Die Hauptpositionen des nachfolgenden LV sind zwingend
vom Bieter zu kalkulieren. Vorgesehene
Alternativausführungen sind nach Möglichkeit
anzubieten; bei niedrigeren Kosten werden sie zur
Ausführung kommen. Alternativfabrikate nach Wahl des
Bieters müssen absolut gleichwertig sein.
Bedarfspositionen sind auf der Preisbasis der
Hauptpositionen zu kalkulieren.

VERTRAGSGRUNDLAGEN
Als Vertragsgrundlagen für die Ausführung der
Arbeiten, Lieferungen und der unentgeltlich zu
erbringenden Nebenleistungen gelten in nachstehender
Reihenfolge:
a) das Auftragsschreiben
b) die Leistungsbeschreibung/Leistungsverzeichnis mit
beigef. Zeichnungen
c) die Besonderen Vertragsbedingungen
d) die Zusätzlichen Vertragsbedingungen
e) die Zusätzlichen Technischen Vertragsbedingungen
f) die Allgemeinen Technischen Vertragsbedingungen für
Bauleistungen (VOB/Teil C), in der zur Zeit
gültigen Fassung
g) die Allgemeinen Vertragsbedingungen für die
Ausführung von Bauleistungen (VOB/Teil B), in der zur
Zeit gültigen Fassung.

PREISE
Die im Leistungsverzeichnis eingesetzten Einheits- und
Pauschalpreise sind Festpreise für die gesamte
Ausführungsdauer der nachfolgend ausgeschriebenen
Bauleistungen, zwischenzeitliche Lohn- und
Materialpreiserhöhungen bleiben unberücksichtigt.
Reduzierungen oder Erweiterungen des
Leistungsumfanges bis zu einer Größenordnung von
20v.H. der Angebotssumme haben keine Auswirkung
auf die Einheitspreise.

AUFTRAGSERWEITERUNG, VERTRAGSÄNDERUNGEN
Ergänzungs- oder Erweiterungsaufträge sowie Änderungen
des Vertrages bedürfen der Schriftform. Dies
gilt auch für Stundenlohnarbeiten.

AUSFÜHRUNGSFRISTEN
Die vorgesehenen Ausführungsfristen sind im Deckblatt
dieses LV angegeben; sie werden nach
Feinabstimmung in das Auftragsschreiben übernommen und
Vertragsbestandteil. Kommt der
Auftragnehmer mit der Fertigstellung der Arbeiten in
Verzug (Fristverlängerung nur nach § 6 VOB/B), so ist
der Auftraggeber berechtigt, Ersatz für den
entstandenen Schaden zu verlangen und diesen vom
Guthaben des Auftragnehmers abzuziehen.

RECHNUNGEN
Alle Rechnungen sind mit den Nettopreisen (ohne 19%
Umsatzsteuer) aufzustellen. Die Umsatzsteuer ist
am Schluss jeder Rechnung gesondert auszuweisen. Die
vollständige Bezahlung der Rechnung und die
getätigte Abnahme der Leistungen schließen eine
spätere Rückforderung überzahlter Beträge nicht aus.
Alle Rechnungen sind beim Bauherrn einfach
einzureichen (Mengenberechnungen, Abrechnungszeichnungen, Handskizzen, Stundenlohnnachweise u.a.
einfach).

ABSCHLAGZAHLUNGEN
Abschlagzahlungen werden nach Vorlage einer
differenzierten Rechnung mit Leistungsnachweis unter
Einbehaltung von 5 v.H. des Wertes der jeweils
nachgewiesenen vertragsgemäßen Leistungen gezahlt.
Eine abweichende Regelung, etwa in Form eines festen
Zahlungsplanes, ist nicht gültig; sie bedarf einer
schriftlichen Fixierung im Rahmen des
Auftragsschreibens.

FORDERUNGSABTRETUNG
Ansprüche des Auftragnehmers gegen den Bauherrn können
nicht an Dritte abgetreten werden.

ABNAHME
Der Auftragnehmer hat die Beendigung der
Gesamtleistung bzw. von Teilen der Leistung anzuzeigen
und
die Abnahme, gegebenenfalls die Teilabnahme (§12 Nr.2
VOB/B) zu verlangen und rechtzeitig schriftlich
zu beantragen. Die Abnahme erfolgt nur in einem
förmlichen Verfahren durch ein von beiden Seiten
unterschriebenes Abnahmeprotokoll. Die Abnahme bezieht
sich nur auf die Güte der Leistungen. Der
Umfang der Leistungen ist vom Auftragnehmer gemäß §14
Nr.1 Satz3 VOB/B im Rahmen der Abrechnung
nachzuweisen.

GEWÄHRLEISTUNG, SICHERHEITSLEISTUNG

Für seine Lieferungen und Leistungen übernimmt der
Auftragnehmer die volle Garantie nach DIN 1961,
§13 VOB/B. Die Verjährungsfrist für
Gewährleistungsansprüche beträgt 5 Jahre. Für
Anstricharbeiten 3
Jahre. Bei Klima/Heizung/ Lüftung, 1 Jahr für
bewegliche Teile, 2 Jahre für wasserführende Teile, 5
Jahre
für übrige Teile und Funktion der Anlagen.

Die Gewährleistung beginnt mit der schriftlichen
Abnahme der gesamten erstellten Leistung durch den
Auftraggeber.

Als Sicherheit für die Vertragserfüllung hat der
Auftragnehmer eine Bürgschaft in Höhe von____ v. H. der
Auftragssumme einschließlich etwaiger Nachträge zu
stellen. Für diesen Fall entfällt der Sicherheitseinbehalt bei Abschlagszahlungen.

Als Sicherheit für die Gewährleistung werden 5 v.H.
der festgestellten Abrechnungssumme einbehalten,
solange keine Gewährleistungsbürgschaft vorliegt.

Nach Feststellung der Abrechnungssumme und Abnahme der
Leistungen hat der Auftragnehmer
Sicherheit durch eine Gewährleistungsbürgschaft in
Höhe von 5 v.H. der festgestellten
Abrechnungssumme zu stellen.

GERICHTSSTAND
Gerichtsstand für alle Streitigkeiten aus dem
geschlossenen Vertrag ist der Sitz oder Wohnort des
Auftraggebers.

GESCHÄFTSBEDINGUNGEN DES AN
Geschäftsbedingungen des Auftragnehmers, insbesondere
Zahlungs- und Lieferungsbedingungen,
Angaben über Erfüllungsort und Gerichtsstand, gelten
nur dann, wenn sie vom Auftraggeber ausdrücklich
und schriftlich anerkannt werden.

BAULEISTUNGSVERSICHERUNG / BAUWESENVERSICHERUNG
Der Auftraggeber schließt als Schutz gegen
Eigenschäden an der Neubauleistung eine Bauleistungsversicherung ab. Diese gewährt im Rahmen ihrer
Bedingungen den mitversicherten Auftragnehmern
Versicherungsschutz gegen Schäden durch
unvorhergesehene Ereignisse. Durch diese Versicherung
nicht abgedeckte Risiken trägt der Auftragnehmer. Für
den auf die Leistung des Auftragnehmers
entfallenden Teil der Bauwesenversicherung werden
0.30% aus der Summe der Schlussrechnung
einbehalten. Die Kosten für die Selbstbeteiligung
trägt der Auftraggeber.

WERBUNG
Werbung auf der Baustelle ist nur nach vorheriger
Zustimmung des Auftraggebers zulässig.

ALLGEMEIN
Der Auftragnehmer verpflichtet sich, jede vom
zuständigen Finanzamt vorgenommene Änderung in Bezug
auf die vorgelegte Freistellungsbescheinigung (§48 b
EStG) dem Auftraggeber unverzüglich schriftlich
mitzuteilen.

Es ist zwingend erforderlich, dass die Angaben zur
"Typenbezeichnung" und "Hersteller" bzw. "Fabrikat
und Typ" in die dafür vorgesehenen Zeilen vollständig
eingetragen werden. Es ist nur eine Typenbezeichnung sowie ein Hersteller zu benennen.

Spätestens nach Aufforderung des AG sind Nachweise wie
Datenblätter o. Ä., welche die Einhaltung von
geforderten Produktvorgaben und Materialeigenschaften
dokumentieren, durch den Bieter zu erbringen.

*Hinweis*
GESCHICHTE
 Zu Beginn des 20. Jahrhunderts entwickelte sich
Mülheim an der Ruhr durch die industrielle Expansion
 zur Großstadt. In diesem Zuge entstand zwischen 1923
und 1926 die Stadthalle  ein repräsentatives
 öffentliches Gebäude, das den kulturellen Ansprüchen
der wachsenden Stadtbevölkerung gerecht
 werden sollte. Entworfen wurde das Bauwerk vom
Architekten Hans Großmann, während Emil
 Fahrenkamp für die Gestaltung des Innenraums
verantwortlich war.
 Im Zweiten Weltkrieg erlitt die Stadthalle 1943 bei
einem Bombenangriff schwere Schäden und wurde
 nahezu vollständig zerstört. Erhalten blieben
lediglich der Ehrenhof, die Eingangshalle, die Fassaden
 sowie der Arkadengang an der Südseite.
 Der Wiederaufbau begann 1954 unter der Leitung des
Architekten Gerhard Graubner aus Hannover.
 Dabei wurde das Gebäude nicht originalgetreu
rekonstruiert, sondern um zusätzliche
 Veranstaltungssäle und moderne technische Ausstattung
erweitert. Die Wiedereröffnung fand am 11.
 Oktober 1957 statt.
 In den folgenden Jahren wurde die Stadthalle
umfassend renoviert und durch weitere Anbauten
 ergänzt. Heute fungiert sie als modernes Kultur- und
Kongresszentrum.

BESCHREIBUNG DES BAUWERKS
 Es handelt sich um ein mehrgeschossiges Gebäude mit
einer neo-klassizistischen Natursteinfassade
 aus Muschelkalk, deren sachliche und blockhafte Front
sich über eine Arkadenreihe zum Flussufer hin
 öffnet.
 Südlich ist der Stadthalle ein Portalbau mit einem
Arkadengang vorgesetzt. Dieser diente bis zum
 Wiederaufbau und der Neukonzeption in den 1950er
Jahren als Haupteingang.
 Der Arkadengang besteht aus einer doppelten
Säulenreihe und umfasst insgesamt acht Abschnitte.
 Die mittleren vier Abschnitte werden druch eine
raumhohe Stahl-Glas-Fassade vom Innenraum
 getrennt. Dahinter befindet sich die Galerie des
Veranstaltungssaals "Caruso".
 Im Zuge der Landesgartenschau 1992 wurde an der
südöstlichen Gebäudeecke eine massive
 Freitreppe angebaut, um die tiefer liegende Parkebene
zu erreichen.

ZUSTAND DES BAUWERKS
 Es wurde ein Bauschadensbericht erstellt, welcher mit
umfassenden Analysen von Fachingenieuren
 unterlegt ist. Dieser Bericht ist dem LV angehängt.
  Es wird die Sanierung des südlichen Arakdenganges
der Stadthalle Mülheim vorgenommen.

BESONDERE ANGABEN ZUR BAUSTELLE
 Der Arkadengang der Stadthalle befindet sich an der
Straße "Am Schloss Broich", die östlich in die
 Schlossbrücke übergeht. Diese führt über die Ruhr,
deren Ufer entlang der Ostseite des Gebäudes
 verläuft. Der Arkadengang dient momentan als Fußweg
und grenzt an einen parallel verlaufenden
 Radweg. Über eine Freitreppe ist von hier aus der
Zugang zum Ruhrufer sowie zur angrenzenden
 Parkebene möglich.Während der Bauarbeiten bleibt
diese Freitreppe jeoch gesperrt. Zudem wird der
 Fuß- und Radweg unterhalb der Brücke- vom
"Ruhrkristall" bis zum Tor an der Stadthalle- ebenfalls
 nicht nutzbar sein. Der Rad- und Fußverkehr oberhalb
der Brücke wird auf die Straße "Am Schloss
 Broich" umgeleitet und durch Baken vom motorisierten
Verkehr getrennt.
 Die Zufahrt zur Baustelle erfolgt über den
"Theodor-Heuss-Platz". Da diese gleichzeitig als
 Feuerwehrzufahrt dient, muss sie jederzeit frei
zugänglich sein.
 Während der Bauarbeiten betreten Mitarbeitende und
Besucher die Stadthalle über zwei dauerhaft
 freizuhaltende Zugänge: einen an der Westseite des
Gebäudes sowie einen weiteren im Bereich des
 Arkadenganges. Letzterer muss über eine provisorische
Brücke erreichbar sein.
 Der gesamte Arkadengang wird weiträumig mit einem
Bauzaun abgesichert. Darüber hinaus ist die
 Baustelle mit einer durchgängigen Überwachung
ausgestattet.
 Der Zugang zur Baustelle im Untergeschoss der
Stadthalle erfolgt über einen Wanddurchbruch
 unterhalb der Freitreppe. Der Abschnitt der
Stadthalle, der von den Betonierarbeiten betroffen
ist, ist
 räumlich vom Rest der Stadthalle getrennt. Eine Tür
im Lager schafft eine Verbidnung zwischen
 beiden Gebäudeteilen, die als Fluchtweg fungiert und
nur im Notfall benutzt werden darf.

 Bei der Durchführung aller Arbeiten sind Lärm und
sonstige Störbelästigungen für die Nutzer der
 Stadthalle und der angrenzenden Gebäude in zumutbaren
Grenzen zu halten.

 Alle Arbeiten sind unter der ständigen Aufsicht
erfahrener und verantwortungsbewußter Bauleiter,
 Poliere und Vorarbeiter auszuführen. Alle Arbeiten
müssen Hand in Hand mit den am Bau beteiligten
 Gewerken abgestimmt und ausgeführt werden. Die
Arbeitszeit wird auf Werktags und Abends bis
 19.00 beschränkt.
 Für eine stets saubere und aufgeräumte Baustelle hat
jeder Auftragnehmer eigenverantwortlich Sorge
 zu tragen. Gleiches gilt für Verunreinigungen
umliegender Verkehrsflächen und die Einhaltung der
 Unfallverhütungsvorschriften (UVV).

 Für nicht durchgeführte Auftragnehmerpflichten wie
Bauschuttbeseitigung
Unfallverhütungsmaßnahmen und Einhaltung der UVV
Sicherung der Baustelle und der Baustelleneinrichtung
 und dem Bauherren dadurch entstehende Lasten werden
von der Schlussrechnung des zuständigen
 Auftragnehmers einbehalten.

 Die für die Lagerung der Ausstattungsgegenstände
vorgesehenen Flächen sind rechtzeitig mit dem AG
 bzw. dem BL abzuklären.

SICHERUNG DER BAUSTELLE
Der Auftragnehmer hat alle zur Sicherung der Baustelle
nach den gesetzlichen, polizeilichen und
Unfallverhütungs-Vorschriften erforderlichen Maßnahmen
unter voller eigener Verantwortung auszuführen
oder diese zu veranlassen. Der Auftragnehmer haftet
für sämtliche aus der Unterlassung solcher
Maßnahmen dem Auftraggeber erwachsenden Schäden. § 10
Nr. 2 Absatz 1 Satz 2 VOB/B bleibt
unberührt. Nach Beendigung der Bauarbeiten sind die
Schutzvorrichtungen bis zur Anweisung durch die
Bauleitung/Sigeko vorzuhalten und auf Anweisung zu
entfernen.

BAUWASSER UND STROMANSCHLUSS
Bauwasseranschluss:
Ist mit haushaltsüblichen Anschlüssen vorhanden.

Stromanschluss:
Ist mit haushaltsüblichen Anschlüssen vorhanden.

Sonstige Anschlüsse:
- keine -

Kosten des Verbrauchs:
Bei Arbeiten in genutzten baulichen Anlagen hat sich
der Auftragnehmer mit der Hausverwaltung in
Verbindung zu setzen und eine Erstattungsregelung zu
treffen.

TERMINABLAUF
Der Auftragnehmer hat unmittelbar nach
Auftragserteilung mit der zuständigen Bauleitung
verbindliche
Ausführungstermine abzustimmen. Der Auftragnehmer hat
einen Terminablaufplan zu erstellen, aus dem
der Ablauf der gesamten, in der Leistungsbeschreibung
enthaltenen Arbeiten zu ersehen ist. Als
Zeiteinheit ist die Woche zu wählen. Die in der
Bauzeit enthaltenen Unterbrechungen, wie Bauferien und
dgl. sind zu beachten.

Der Auftraggeber behält sich vor, im Auftragsschreiben
das Ende der Ausführungsfrist und etwaige
Einzelfristen datumsmäßig festzulegen.

ZUTRITT ZUR BAUSTELLE
Zutritt zur Baustelle durch nicht an der Ausführung
Beteiligte ist nur mit Genehmigung der Bauleitung
zulässig. Eine Zustimmung schließt jedoch alle
Haftungsansprüche aus.

LÄRMSCHUTZ
Bei der Durchführung der Arbeiten ist das
Bundesimmissionsschutzgesetz (aktuelle Fassung) zu
beachten. Die Belästigung der benachbarten Anwohner
und der, in den umliegenden Wohn- und
Betriebsgebäuden tätigen Personen durch Staub und
Lärmemissionen sind durch geeignete Maßnahmen
zu minimieren.

ABFALLENTSORGUNG
Die Entsorgung von Abfällen muss unter Beachtung des
Kreislaufwirtschafts- und Abfallgesetzes erfolgen.
Baustellenabfälle sind vom Zeitpunkt ihrer Entstehung
an voneinander getrennt zu halten, soweit dies für
ihre ordnungsgemäße Verwertung bzw. Entsorgung
erforderlich ist. Sollten bei der Baumaßnahme
Sonderabfälle (z.B. Teerpappe, behandelte
Holzfensterrahmen, asbesthaltige Materialien,
PAK-haltige
Isolierungen o.ä.) anfallen, so müssen diese getrennt
entsorgt werden. Sie dürfen nicht mit dem
Bauschutt vermischt werden.

AUSFÜHRUNGSUNTERLAGEN DES AG
Die Ausführungsunterlagen werden auf schriftlichen
Antrag in 1-facher Ausfertigung unentgeltlich
übergeben. Weitere Unterlagen werden gegen Erstattung
der Selbstkosten zur Verfügung gestellt.

BAULEITUNG DES UNTERNEHMERS
Der AN ist verpflichtet, die Baustelle für den Bereich
seiner Leistungen durch einen Fachbauleiter
überwachen zu lassen. Der Fachbauleiter hat während
der Durchführung der vertraglichen Leistungen
eine intensive Baustellenpräsenz zu gewährleisten. Er
muß über eine der Aufgabe entsprechende
abgeschlossene Fachausbildung und eine angemessene
Baustellenpraxis verfügen. Der Fachbauleiter ist
namentlich mit der Auftragsbestätigung zu benennen. Er
darf nur in besonderen Fällen und nur mit
Genehmigung des Auftraggebers ausgetauscht werden. Aus
triftigen Gründen kann der AG jedoch die
sofortige Ablösung verlangen.

ALLGEMEIN
Eine Feststellung unsachgemäß ausgeführter Arbeiten,
insbesondere Toleranzüberschreitungen der
Vorhandwerker, die ein zulässiges Maß überschreiten,
sind der Bauleitung vor Beginn der weiteren
Arbeiten schriftlich anzuzeigen.

BAUTAGEBERICHTE
Der AN ist verpflichtet, Bautageberichte zu führen und
der Bauleitung wöchentlich unaufgefordert zu
übergeben. Sie müssen die Anzahl und den Beruf der auf
der Baustelle Beschäftigten, die ausgeführten
Leistungen und besondere Vorkommnisse enthalten.

ORTSBESICHTIGUNG
Der Bieter hat sich vor Angebotsabgabe Kenntnis von
der Grundstücks- und Baustellensituation zu
verschaffen. Aus Unkenntnis der örtlichen Situation
gestellte Nachforderungen von Mehrkosten können
nicht geltend gemacht werden und werden abgelehnt.

*Hinweis*
Sämtliche Maße sind zuvor am Bau zu nehmen, sofern
keine Detailzeichnungen vorliegen.

Vor Ausführungsbeginn hat der Auftragnehmer mit dem
Auftraggeber festzulegen, wo das zu verwendende
Material auf der Baustelle gelagert werden kann, um
gegenseitige Störungen der am Bau beteiligten
Handwerker während der Bauausführung zu vermeiden.

Die Baustelle ist täglich zu reinigen, dies gilt auch
für die Gerüstlagen. Der anfallende Schutt ist von den
Gerüsten zu entfernen und auf Kosten des AN zu
entsorgen.

Die gesamten Arbeiten sind vor der Maßnahme mit der BL
zu besprechen. Hier ist vor allem die Koordination
mit den anderen Gewerken genauestens abzusprechen.

Bei der gesamten Anlage handelt es sich um ein
bauzeitliches Denkmal. Alle Veränderungen sind mit
der Bauleitung und der Denkmalpflege abzustimmen.

Die Nutzung, Weiterleitung, Veröffentlichung von
Bild-, Ton-, und Videomaterial der gesamten
Baumaßnahme, der Mitarbeitern, der Anwohner, Nutzern
und den umliegenden Bereichen ist
ausnahmslos untersagt und bedarf einer schriftlichen
Genehmigung durch den Bauherr!!!

Weitere Auskünfte erteilt der Architekt.

*Hinweis*
1. LEISTUNGSÜBERBLICK NATURSTEINARBEITEN

Baustelleneinrichtung und Schutz von angrenzenden
Bauteilen
Reinigung der Natursteinfassade
Entfernen loser Bestandteile und Antragungen
Erneuern von Antragungen und Vierungen aus Naturstein
Rückbau abgängiger Fugen und Wiederverfugung mit
Kalkmörtel
Neuversetzen loser Steine
Setzen von Edelstahl-Spiralankern
Risse verpressen und vernadeln
Verlegung einer Drainagematte und eines Dranagemörtels
Aufarbeitung und Verlegung von Bestandsplatten aus
Naturstein
Erstellung eines Referenzmuster für die neuen
Natursteinplatten
Verlegung und Verfugung der neuen Natursteinplatten
Erstreinigung und Einpflege aller Natursteinplatten
Dokumentation der ausgeführten Arbeiten

*Hinweis*
2. TERMINE

Ausführungsbeginn:  01.10.2025
Ausführungsende:  12.12.2025

Weitere Informationen zu Ausführungsfristen siehe BVB.

*Hinweis*
3. GEWERKE ZUR SANIERUNG DER STADTHALLE MÜLHEIM

Verkehrssicherung: Verkehrssicherung des öffentlichen
Straßenraumes und sonstige
Baustelleneinrichtung

Rohbauarbeiten: Baustelleneinrichtung,
Mauerwerkssanierung, Ausbau und Lagerung des
denkmalgeschützen Natursteinbelags, Unterfangung und
Betonierung einer neuen Stahlbetondecke,
Abdichtungs- sowie Entwässerungsarbeiten

Stahlbauarbeiten: Sanierung der Stahl-Glas-Fassade,
Wiedereinbau der Brüstungsgeländer

Natursteinarbeiten: Wiedereinbau und Ergänzung des
denkmalgeschützen Natursteinbelags, Sanierung
der Natursteinfassade

### Titel 01 Baustelleneinrichtung

**01.1 Baustelleneinrichtung**
Einrichten der vollständig betriebsfähigen
Baustelleneinrichtung
inkl. Anfuhr, Aufstellen und Unterhaltung aller zur
Ausführung
der nachfolgend beschriebenen Leistungen erforderlichen
Geräte, Hebezeuge und Maschinen.

Die Einrichtungsflächen sind nach Absprache und
Vorgabe der
Bauleitung einzurichten. Nach Abschluss der Arbeiten
ist die
Einrichtungsfläche sauber und im Originalzustand
wiederherzustellen.

Abfälle und Hilfsmaterialien sind fachgerecht zu
entsorgen.

Vorhaltung über die Dauer der in diesem LV
beschriebenen
Leistungen.
Menge: 1,000 psch

**01.2 Schutz von angrenzenden Bauteilen**
Schutz von Fenstern, Türen, Glasflächen, Metallteilen
und
anderen angrenzenden Fassadenteilen vor Verschmutzung,
Beschädigung oder Wasser durch geeignete Materialien
(z.B.
Folien, Vlies, Hartfaserplatten).
Schutz ist während der gesamten Bauzeit vorzuhalten,
beschädigte Schutzvorrichtungen sind zu ersetzen.
Schutzmaterialien müssen rückstandsfrei entfernbar
sein.
Menge: 1,000 psch

**01.3 Schutzabdeckung der Bodenflächen**
Vollflächige Schutzabdeckung von Bodenflächen zum
Schutz
vor Verunreinigungen und mechanischen Beschädigungen
durch nachfolgende Arbeiten mit geeignetem Material
(stoßfest), einschl. herstellen, vorhalten und wieder
entsorgen.

Material:

'............................................'
(vom Bieter einzutragen)
Menge: 145,000 m2

**01.4 Alu-Rollgerüst**
*** Bedarfsposition ohne GB
Lieferung, Vorhaltung, Umbau und Wiederaufbau eines
Alu-Rollgerüsts für die im LV beschriebenen Arbeiten
an den
Natursteinfassaden ab einer Bearbeitungshöhe höher als
3,50m.
Max. Höhe ca. 6,00m.

Das Rollgerüst darf nicht direkt an die
Natursteinfassade
befestigt werden.
Die Beschädigung der Natursteinfassade muss durch
Schutzmaterialien und Vorkehrungen verhindert werden.
Menge: 1,000 St

### Titel 02 Natursteinfassade

**02.1 Fassadenreinigung**
Reinigung der kompletten Fassadenfläche mittels
geeigneter
Verfahren (z.B. Sprühwasser, Nebelreinigung,
mechanische
Bürsten) ohne Schädigung des Natursteins.
Dabei ist zu beachten, dass nicht unverhältnismäßig
hohe
Wassermengen in die Fassade eindringen.
Angrenzende Bauteile sind gegen Verschmutzung zu
schützen.

Folgende Bauteile werden gereinigt:
Quadermauerwerk der Fassade innerhalb des
 Fassadenganges (inkl. Fenster- und Türlaibungen)
Stufen zu den Türen an der rechten Fassadenseite
 (2 Stück)
18 Natursteinsäulen inkl. Basen und Kapitelle, davon:
  - 16 Stück rund; Höhe: ca. 4,00-4,40m;
  Durchmesser: ca. 50cm
  - 2 Stück rechteckig; Höhe: ca. 4,00-4,40m; Breite:
ca.
  50cm, Tiefe: ca.50cm
Innenseitige Natursteinbögen zwischen den äußeren
 Säulen (10 Stück)

Alle Angaben inkl. aller Nebenkosten für Lohn, Geräte,
Material
und Entsorgung.
Menge: 330,000 m2

**02.2 Entfernen loser Bestandteile**
Sämtliche lose anhaftenden oder abplatzenden
Bestandteile
(z.B. Mörtelreste, gelöste Steinfragmente,
Altantragungen)
vollständig und materialschonend entfernen. Lose Teile
sind
händisch abzunehmen, schadhafte Bereiche sind zu
reinigen.

Dies betrifft alle in Pos. 02.1 aufgelisteten Bauteile.

Es ist mit nicht-schlagenden Werkzeugen zu arbeiten, um
intakte Bauteile nicht zu beschädigen.
Abfall ist fachgerecht zu entsorgen.

Angaben inkl. aller Kosten für Material, Geräte,
Entsorgung und
sonstiger Nebenkosten.
Menge: 330,000 m2

**02.3 Rückbau abgängiger Fugen**
Rückbau des schadhaften Fugennetzes durch manuelles
oder
maschinelles Ausschneiden der Fugen bis zu einer Tiefe
von
mindestens 30mm.
Angrenzende Fugenflanken dürfen nicht beschädigt
werden.
Erhalt der ursprünglichen Fugenbreite und -form.
Fugenrückstände sind auszukratzen.

Das entstehende Fugenmaterial ist fachgerecht zu
entsorgen
und abzutransportieren.

Es ist von einem zu sanierenden Fugennetz von 25% der
Fugen
auszugehen.

Alle Angaben inkl. aller Nebenkosten für Lohn, Geräte,
Material
und Entsorgung.
Menge: 330,000 m2

**02.4 Wiederverfugung mit Kalkmörtel**
Neue Verfugung des Fugennetztes mit Kalkmörtel
entsprechend der Bestandsfarbe und -struktur.
Mörtel ist lagenweise einzubringen, gleichmäßig zu
verdichten
und fachgerecht nachzubehandeln.
Fugenverlauf und -breite sind originalgetreu
wiederherzustellen.

Produkt:

'............................................'
(vom Bieter einzutragen)

Es ist von einem zu sanierenden Fugennetz von 25% der
Fugen
auszugehen.

Alle Angaben inkl. aller Nebenkosten für Lohn, Geräte,
Material
und Entsorgung.
Menge: 330,000 m2

**02.5 Erneuerung von Antragungen**
Neuherstellung von Antragungen aus steinergänzendem
Material, farblich und strukturell an den angrenzenden
Bestand
angepasst.
Oberflächenbearbeitung (z.B. Scharrieren, Stocken)
entsprechend Bestand ausführen.

Maße: max. 0,5 x 0,10 x 0,12 cm

Alle Angaben inkl. aller Nebenkosten für Lohn, Geräte,
Material
und Entsorgung.
Menge: 50,000 St

**02.6 Vierungen aus Naturstein**
Herstellung und Einbau von Vierungen aus artgleichem
Naturstein zur Ersetzung größerer Ausbrüche.
Maßgenaues Einpassen (ggf. Schablonenfertigung),
manuelle
Bearbeitung der Oberfläche zur Angleichung an Bestand
(z.B.
durch Scharrieren, Meißeln).
Verklebung kraftschlüssig mit geeignetem Mörtel, ggf.
zusätzlich gedübelt.

Alle Angaben inkl. aller Nebenkosten für Lohn, Geräte,
Material
und Entsorgung.
Menge: 50,000 St

**02.7 Neuversetzen loser Steine**
Lockere oder hohl liegende Natursteine aufnehmen,
Lagerfläche reinigen, Ursachen der Hohllage beseitigen
und
Steine fachgerecht mit geeignetem Mörtelbett neu
versetzen.
Auf hohlraumfreie Verbindung und fluchtgerechte
Ausrichtung
achten.

Alle Angaben inkl. aller Nebenkosten für Lohn, Geräte,
Material
und Entsorgung.
Menge: 8,000 St

**02.8 Edelstahl-Spiralanker setzen**
Rückverankerung größerer Setzungs- und Spannungsrisse
durch Edelstahl-Spiralanker.
Fugen den Herstellerangaben entsprechend
steinflankenschonend ausräumen, Spiralanker einlegen
und mit
entsprechend zugelassenem Mörtel einfugen.
Diese Position bedarf der Freigabe durch die
Bauleitung.
Alle Angaben in fertiger Arbeit.
Menge: 30,000 St

**02.9 Risse unterschiedlicher Länge verpressen**
Fachgerechtes Schließen von Rissen unterschiedlicher
Länge
durch Verpressen mit Mörtel im Injektionsverfahren.

Material:

'............................................'
(vom Bieter einzutragen)

Alle Angaben inkl. aller Nebenkosten für Lohn, Geräte,
Material
und Entsorgung.
Menge: 12,000 m

**02.10 Risse vernadeln**
Bohrungen herstellen, reinigen und passgenaue
Edelstahlstäbe
mit mineralischem oder kapillaraktivem Injektionsmörtel
kraftschlüssig einbauen.
Nadeldurchmesser 6mm bis zu einer Länge von 30cm.
Oberfläche nach dem Einbau an das umgebende
Natursteinbild
anarbeiten.

Alle Angaben inkl. aller Nebenkosten für Lohn, Geräte,
Material
und Entsorgung.
Menge: 8,000 St

### Titel 03 Natursteinboden

*Hinweis*
Der ursprüngliche Bodenbelag des Arkadenganges wird
durch
das Gewerk Rohbau ausgebaut und denkmalgerecht
gelagert.
In Abstimmung mit der Unteren Denkmalbehörde wird
entschieden,
welche der ursprünglichen Steine erhalten bleiben und
welche
ersetzt werden müssen.

Mögliche Austauschmaterialien sind vor Beginn der
Bodensanierung
mit der Unteren Denkmalbehörde zu bemustern.
Alle Arbeiten am historischen Natursteinbelag und
angrenzenden
Bauteilen sind in Bild und Schrift unter Angabe der
verwendeten
Materialien und Methoden zu dokumentieren.

Der Bodenbelag wird in einer wiederkehrenden
Musterfolge mit
ausgefüllten Kassettierungen verlegt (gem. Bestand).
Diese besteht aus außenliegenden Reihen aus
Muschelkalk, die
sich zwischen den Säulen erstrecken. Darin befindet
sich ein
Innenfeld aus einem sich wiederholendem Muster aus
verschiedenen, kleinteiligen Natursteinplatten.

Das detaillierte Verlegemuster, sowie die
Steinvarietät ist der
angehängten Bodendokumentation zu entnehmen.

Verlegemuster grafisch:

Verlegemuster fotografisch (Bestand):

Der Belag soll mit einer Stärke von 30 bzw. 40mm auf
mind.
40mm Drain-Mörtel verlegt werden. Unter diesem
befindet sich
eine Drainagematte in einem 1%-Gefälle. Um die
Entwässerung
sicherzustellen hat der Boden eine Neigung von der
Fassade
in Richtung Fußgängerweg. Zusätzlich gibt es ein
Gefälle
vom Osten nach Westen des Arkadenganges entsprechend
des Bestandes.

Die Drainageschicht und der Drainagemörtel unter den
Platten
sind vor Beginn der Arbeiten anhand des technischen
Datenblatts oder der Mischung mit der Unteren
Denkmalbehörde und dem LVR Amt für Denkmalpflege im
Rheinland abzustimmen.

**03.1 Reinigen des Untergrundes**
Vor Beginn der Verlegearbeiten ist der gesamte
Untergrund
gründlich zu reinigen. Hierbei sind sämtliche
Materialien, die die
Haftung des nachfolgenden Belages beeinträchtigen
können,
vollständig zu entfernen.

Schuttmassen werden Eigentum des AN und sind zu
beseitigen.
Menge: 145,000 m2

**03.2 Drainagematte als Flächendrainage**
Flächendrainage für die Entwässerung hochbelasteter
Beläge
auf die bestehende Abdichtungsbahn gem. Angabe
Zeichnung
liefern und fachgerecht nach Herstellerangaben
einbauen.

Verkehrslast: 5,00 kN/ m²

Produktbeispiel:
AquaDrain® HB

Angebotenes Fabrikat:
'.........'
(vom Bieter einzutragen)
Menge: 145,000 m2

**03.3 Drainmörtel**
*** Bezugsbeschreibung
Lieferung und fachgerechter Einbau eines Drainmörtels
als
Grundlage für die Verlegung des Bodenbelags aus
Naturstein.
Der Mörtel ist nach den anerkannten Regeln der Technik
und
gemäß den Verarbeitungsrichtlinien des Herstellers zu
mischen
und zu verarbeiten.
Ein Nachweis der Drainage- und Materialtauglichkeit
ist zu
führen. Die Verträglichkeit mit Kalksandsteinböden ist
nachzuweisen.

Verkehrslast: 5,00 kN/ m²

Produkt:

'............................................'
(vom Bieter einzutragen)

Minimale Schichtdicke von 40mm. Es muss sichergestellt
werden, dass das Gefälle des Gefälleestrichs Richtung
Straße
erhalten bleibt. Außerdem muss der Mörtel ein Gefälle
vom
östlichen zum westlichen Ende des Arkadenganges
schaffen
(gemäß Bestandssituation).
Es ist auf eine hohlraumfreie Verlegung zu achten.
Menge: 145,000 m2

**03.4 Zulage Mehr oder Minderdicke Drainmörtel, 5 mm**
*** wie Position 03.3
Mehr- oder Minderdicke des zuvor beschriebenen
Drainmörtels,
je 5 mm Dicke.
Menge: 50,000 m2

**03.5 Zulage Mehr oder Minderdicke Drainmörtel, 10 mm**
*** wie Position 03.3
Mehr- oder Minderdicke des zuvor beschriebenen
Drainmörtels,
je 10 mm Dicke.
Menge: 30,000 m2

**03.6 Randstreifen verlegen**
Liefern und Verlegen eines Randdämmstreifens aus
dauerelastischem Material zur Ausbildung des
Anschlusses
zwischen Natursteinbelag aus 03.12 und angrenzender
Stahl-Glas-Fassade.

Dauerhafte, kraftschlüssige Verbindung mit angrenzenden
Bauteilen. Fuge zum Belag elastisch schließen.
Menge: 15,000 m

**03.7 Bestandsplatten aus Naturstein**
Aufarbeitung und Verlegung der Bestandsplatten aus
Naturstein.
Die eingelagerten Bestandsplatten sind sorgfältig auf
Mängel zu
prüfen, aufzubereiten und für den Wiedereinbau in den
neuen
Bodenbelag vorzubereiten. Bei einer zu geringen
Aufbauhöhe
sind die Platten ggf. aufzudoppeln.

Die Verlegung erfolgt im Drainmörtelbett
(Mindeststärke:
40mm), einschließlich aller erforderlichen Gehrungs-
und
Winkelschnitte sowie das passgenaue Anarbeiten an
angrenzende, aufsteigende Bauteile.
Die Anordnung der Bestandsplatten hat - soweit möglich
- in
einem zusammenhängenden Feld zu erfolgen.
Die Verlegung erfolgt gemäß dem durch die Bauleitung
freigegebenen Verlegemuster.

Die Verlegung hat unter Einhaltung eines Gefälles von
1% zur
Straßenseite zu erfolgen.
Zusätzlich ist ein Gefälle vom östlichen und
westlichen Ende
des Arkadenganges entsprechend der Bestandssituation
herzustellen.
Die Oberkante der neu verlegten Platten ist
flächenbündig an
bestehende Bodenbeläge anzuschließen. Schwellen oder
Höhendifferenzen sind zu vermeiden.

Die Verfugung wird über eine gesonderte Position
abgerechnet.

Die Vorgaben aus den Hinweisen und Vorbemerkungen
sind zwingend einzuhalten.
Menge: 20,000 m2

**03.8 Erstellen eines abnahmefähigen Referenzmusters gem. denkmalrechtlicher Genehmigung**
Musterfläche für das Ersatzmaterial des neuen
Natursteinbelags
als Materialreferenz liefern und gem. Verlegemuster
(Raster)
auslegen.

Als Grundlage dienen die durch das Denkmalamt
festgelegten
Steinvarietäten gem. Anlage und angehängter
Bodendokumentation.

Das Referenzmuster bleibt vor Ort im Innenraum und
dient
während der Verlegearbeiten und bei Abnahme als
Vergleichsmuster.

Materialien:
Verde Alpin (Grüner Serpentinmarmor) / Verde Forrest /
Verde Andeer
Napoleon (Grau-weißer Marmor, stark strukturiert)
Bongard (Lahnmarmor, stark gebändert mit rot/grauen
Einschlüssen)
Goldbank, im Lager geschnitten (Muschelkalk)
Würzburger, gegen das Lager geschnitten (Muschelkalk)

Das Muster muss den folgenden Ausschnitt des
Bodenbelags
darstellen:

Die Vorgaben aus den Hinweisen und Vorbemerkungen
sind zwingend einzuhalten.
Menge: 1,000 St

**03.9 Natursteinplatten Innenfeld**
*** Bezugsbeschreibung
Lieferung und Verlegung von Natursteinplatten
entsprechend
des Referenzmusters aus Pos. 03.8  in Absprache mit der
Bauleitung und dem Denkmalamt.
Das zu verlegende Material ist aus der gleichen Charge
wie das
Muster zu liefern.

Die Position beinhaltet die Lieferung und Verlegung der
Natursteinplatten der Innenfelder (rote Markierung in
Abb.) und
wird pro Feld abgerechnet.
Maße eines Feldes: ca.3,1 x 2,8 m

Ein Feld beinhaltet folgende Plattengrößen:

  9 Platten à ca. 0,40 x 0,50 m  (Muschelkalk)
  6 Platten à ca. 0,40 x 0,45 m  (Muschelkalk)
  4 Platten à ca. 0,45 x 0,45 m  (Muschelkalk)
  4 Platten à ca. 0,16 x 0,46 m  (Muschelkalk)
  4 Platten à ca. 0,15 x 0,31 m  (Muschelkalk)
  8 Platten à ca. 0,16 x 0,77 m  (Marmor)
  8 Platten à ca. 0,16 x 0,62 m  (Marmor)
16 Platten à ca. 0,16 x 0,50 m  (Marmor)
  4 Platten à ca. 0,16 x 0,46 m  (Marmor)
  4 Platten à ca. 0,15 x 0,31 m  (Marmor)
32 Platten à ca. 0,15 x 0,16 m  (Muschelkalk/ Marmor)

Die exakten Maße der einzelnen Platten müssen vor
Baubeginn
vor Ort geprüft werden.
Die Steinvarietät und das Verlegemuster pro Feld kann
der
angehängten Bodendokumentation entnommen werden und
muss im Vorhinein mit der Bauleitung und der Unteren
Denkmalbehörde abgestimmt werden.

Beispielhaftes Verlegemuster des Bestandes im Feld
Nr.5:

Die Ecken der Austauschsteine sind leicht abzurunden,
um einen
Kantenabbruch zu vermeiden und die Steine an die
historischen
Steine anzupassen.

Die Verlegung erfolgt im Drainmörtelbett
(Mindeststärke:
40mm), einschließlich aller erforderlichen Gehrungs-
und
Winkelschnitte sowie das passgenaue Anarbeiten an
angrenzende, aufsteigende Bauteile.
Die Verlegung erfolgt gemäß dem durch die Bauleitung
freigegebenen Verlegemuster.

Die Verlegung hat unter Einhaltung eines Gefälles von
1% zur
Straßenseite zu erfolgen.
Zusätzlich ist ein Gefälle vom östlichen zum
westlichen Ende
des Arkadenganges entsprechend der Bestandssituation
herzustellen.
Die Oberkante der neu verlegten Platten ist
flächenbündig an
bestehende Bodenbeläge anzuschließen. Schwellen oder
Höhendifferenzen sind zu vermeiden.

Natursteinboden entsprechend den festgelegten Mustern
kleinteilig, fach- und sachgerecht gem. Verlegemuster
(Raster)
des Architekten und den Verarbeitungsrichtlinien
versetzen.

Plattenstärke: ca. 30 mm
Mörtelbett:  mind. 40 mm
Fugenfarbe:  dem Material farblich angepasst, bzw. nach
  Angabe AG

Material:  gem. Bemusterung
Oberfläche:  sandgestrahlt
Rutschfestigkeit: min. R11
  (Rutschsicherheit im Außenbereich)

Die Verfugung wird über eine gesonderte Position
abgerechnet.
Abrechnung pro Feld.

Die Vorgaben aus den Hinweisen und Vorbemerkungen
sind zwingend einzuhalten.
Menge: 8,000 St

**03.10 Natursteinplatten Außenumrandung**
*** wie Position 03.9
Die Position beinhaltet die Lieferung und Verlegung der
Muschelkalkplatten der Außenumrandung (rote Markierung
in
Abb.) und wird nach laufendem Meter abgerechnet.

Plattengrößen:
  3 Platten à ca. 0,72 x 1,00 m
35 Platten à ca. 0,72 x 0,93m
16 Platten à ca. 0,72 x 0,70 m
24 Platten à ca. 0,72 x 0,63 m

Plattenstärke: ca. 40 mm
Mörtelbett:  mind. 40 mm
Fugenfarbe:  dem Material farblich angepasst, bzw. nach
  Angabe AG

Material:  Muschelkalk, gem. Bemusterung
Oberfläche:  sandgestrahlt
Rutschfestigkeit: min. R11
  (Rutschsicherheit im Außenbereich)

Die Verfugung wird über eine gesonderte Position
abgerechnet.
Abrechnung erfolgt über laufende Meter.

Die Vorgaben aus den Hinweisen und Vorbemerkungen
sind zwingend einzuhalten.
Menge: 68,000 m

**03.11 Natursteinplatten Sonderformat**
*** wie Position 03.9
Die Position beinhaltet die Lieferung und Verlegung der
Muschelkalkplatten an der Natursteinfassade (rote
Markierung
in Abb.) und wird nach laufendem Meter abgerechnet.

Plattengrößen:
14 Platten à ca. 0,69 x 0,86 m

Plattenstärke: ca. 40 mm
Mörtelbett:  mind. 40 mm
Fugenfarbe:  dem Material farblich angepasst, bzw. nach
  Angabe AG

Material:  Muschelkalk, gem. Bemusterung
Oberfläche:  sandgestrahlt
Rutschfestigkeit: min. R11
  (Rutschsicherheit im Außenbereich)

Die Verfugung wird über eine gesonderte Position
abgerechnet.
Abrechnung erfolgt über laufende Meter.

Die Vorgaben aus den Hinweisen und Vorbemerkungen
sind zwingend einzuhalten.
Menge: 11,000 m

**03.12 Natursteinplatten Sonderformat**
*** wie Position 03.9
Die Position beinhaltet die Lieferung und Verlegung der
Muschelkalkplatten vor der Stahl-Glas-Fassade (rote
Markierung in Abb.) und wird nach laufendem Meter
abgerechnet.

Abmessung des Feldes: ca. 13,5m x 0,36m
Plattengrößen:
  4 Platten à ca. 0,34 x 0,72 m
12 Platten à ca. 0,18 x 0,81 m
  8 Platten à ca. 0,18 x 0,18 m
  8 Platten à ca. 0,16 x 0,62 m
12 Platten à ca. 0,16 x 0,52 m

Plattenstärke: ca. 30 mm
Mörtelbett:  mind. 40 mm
Fugenfarbe:  dem Material farblich angepasst, bzw. nach
  Angabe AG

Material:  Muschelkalk, gem. Bemusterung
Oberfläche:  sandgestrahlt
Rutschfestigkeit: min. R11
  (Rutschsicherheit im Außenbereich)

Der Kontakt zur angrenzenden Stahl-Glas-Fassade muss
vermieden werden.

Die Verfugung wird über eine gesonderte Position
abgerechnet.
Abrechnung erfolgt über laufende Meter.

Die Vorgaben aus den Hinweisen und Vorbemerkungen
sind zwingend einzuhalten.
Menge: 15,000 m

**03.13 Aufnahme Bestandsplatten**
Aufnahme und anschließende Wiederverlegung von
Bestandsplatten zur Anarbeitung des neuen
Natursteinbodens.

Die Position beinhaltet zwei Plattenreihen am
östlichen Rand
des Arkadenganges (rote Markierung in Abb.).

Abmessung des Feldes: ca. 3,3m x 0,5m

Abrechnung nach laufendem Meter.
Menge: 3,500 m

**03.14 Eckausbildung an Säulenbasen**
Herstellen und Verlegen der dreieckigen Eckausbildung
aus
Natursteinplatten an den Säulenbasen (rote Markierung
in
Abb.).

Maße: ca. 16 x 16 x 23 cm

Material aus Muschelkalk, gem. vorheriger Bemusterung.
Einhaltung der Steinstruktur als durchlaufendes Band.

Die Verfugung wird über eine gesonderte Position
abgerechnet.
Abrechnung erfolgt pro Eckausbildung.

Die Vorgaben aus den Hinweisen und Vorbemerkungen
sind zwingend einzuhalten.
Menge: 54,000 St

**03.15 Zulage Plattierung in Kleinflächen**
Mehrpreis für die Plattierung der zuvor beschriebenen
Natursteinplatten in Kleinflächen als Einzelfläche.
Menge: 145,000 m2

**03.16 Zulage Löcher und Ausschnitte**
Zulage für das Herstellen von Löchern und Ausschnitten
in den
zuvor beschriebenen Natursteinbelag.
Bei der Festlegung der Position soll auf das jew.
Fugenmaß
Rücksicht genommen werden.
Menge: 20,000 St

**03.17 Durchdringungen Geländerstäbe**
Herstellen von sauberen und ausbruchsfreien
Durchdringungen
für Geländerstäbe in Natursteinplatten.

In den Feldern 3-6 befinden sich Geländer zwischen den
Säulen
(parallel zur Stahl-Glas-Fassade), die pro Abschnitt
an 7 Stellen
den Natursteinboden durchdringen.

Maße Geländerstab: ca. 3 x 3 cm

Achsabstände gemäß Planvorgabe.
Menge: 28,000 St

**03.18 Durchdringungen Standbriefkasten**
*** Bedarfsposition ohne GB
Herstellen von Löchern im Natursteinboden zur
Befestigung von
Briefkastenstützen.

Der Standbriefkasten befindet sich in Feld 7 seitlich
der Tür.
Menge: 2,000 St

**03.19 Barrierefreie Natursteinrampe**
Herstellung einer barrierefreien Zugangsrampe aus
Natursteinplatten mit maximal zulässiger Neigung gemäß
DIN
18040 (rote Markierung in Abb.).

Maße Rampe: ca. 1,40 x 0,80 m

Anpassung der Rampe an den angrenzenden
Natursteinbelag.
Übergänge sind sauber und funktional auszuführen.
Materialwahl erfolgt in Absprache mit der Bauleitung
und muss
dem Bestand in Farbe und Struktur entsprechen.
Ausführung der Rampe mit rutschhemmender Oberfläche.

Die Rampe wird als barrierefreier Zugang zum Fahrstuhl
der
Stadthalle dienen. Die Zugangstür, vor der die Rampe
positioniert wird, ist die östlichste Tür des
Arkadenganges.

Die Verfugung wird über eine gesonderte Position
abgerechnet.

Die Vorgaben aus den Hinweisen und Vorbemerkungen
sind zwingend einzuhalten.
Menge: 1,000 St

**03.20 Verfugung der Natursteinplatten**
Verfugung des verlegten Natursteinbodens mit
epoxydgebundenem, nicht-drainfähigem Mörtel, geeignet
für
den Außenbereich und speziell für Natursteinbeläge.

Produkt:

'............................................'
(vom Bieter einzutragen)

Der Mörtel ist so anzuwenden, dass alle Fugen
gleichmäßig und
vollständig ausgefüllt werden, ohne dabei die
Oberflächen der
Platten zu beschädigen.
Der Fugenmörtel ist in Übereinstimmung mit den
Verarbeitungsrichtlinien des Herstellers zu mischen
und zu
verarbeiten.
Die Farbe des verwendeten Mörtels ist dem
Natursteinmaterial
farblich anzupassen und mit der Bauleitung abzustimmen.
Die Fugenbreite wird gemäß des Verlegemusters des
Natursteinbodens festgelegt.
Menge: 145,000 m2

**03.21 Erstreinigung und Einpflege**
Erstreinigung und Einpflege der verlegten
Natursteinflächen
nach Abschluss der Verlegearbeiten

Die Erstreinigung inkludiert die Vorreinigung, das
Abspülen und
die Trocknung der Platten.

Einpflege mittels geeignetem Natursteinpflegeöl oder
-wachs
inkl. einarbeiten und polieren.
Menge: 145,000 m2

### Titel 04 Dokumentation

**04.1 Dokumentation der ausgeführten Arbeiten**
Erstellen einer fachgerechten Dokumentation über die
ausgeführten Arbeiten inkl. Fotodokumentation.

Die Dokumentation wird 2-fach in Papierform sowie
digital als
pdf-Datei mit der Schlussrechnung eingereicht.

Der gesamte Ablauf der Sanierungsarbeiten bezogen auf
die
durchzuführenden Einzelmaßnahmen ist durch den AN zu
dokumentieren. Diese Dokumentation setzt sich aus
folgenden
Teilen zusammen:

Die Dokumentation umfasst die erschöpfende Beschreibung
der ausgeführten Maßnahmen unter exakter Benennung der
verwendeten Materialien und Ausführungstechniken (Der
Dokumentation sind Produktdatenblätter sämtlicher
verwendeter Materialien beizufügen). Sämtliche
Leistungen
sind durch exemplarische Fotos in ihren einzelnen
Arbeitsschritten zu dokumentieren.
Die Kartierungen enthalten die Einzeichnungen
wesentlicher
Sanierungsmaßnahmen, so dass Inhalte und
Lokalisierungen der einzelnen Maßnahmen möglich sind.
Die
Kartierungen sind in einigen Positionen geforderte
Leistungsnachweise und können in überarbeiteter Form
auch Bestandteil der Dokumentation werden.
Die Dokumentation ist Abrechnungsgrundlage und mit der
Schlussrechnung einzureichen.
Lieferung: Die Dokumentation ist in dreifacher
Ausfertigung
in je einem Aktenordner (DIN A4) zusammenzustellen und
dem Auftraggeber nach Abschluss der Dachsanierung (max.
21 Tage) zu übergeben; zusätzlich ist eine
Ausfertigung als
Daten CD bzw. auf USB-Stick zu liefern.
Fotos, Zeichnungen etc. dürfen vom Auftragnehmer nicht
weiter kommerziell genutzt werden.
Menge: 1,000 St

### Titel 05 Stundenlohnarbeiten

**05.1 Facharbeiterstunden zum Nachweis**
Arbeitsstunden eines Facharbeiters zur Ausführung im
LV nicht
vorgesehener Leistungen, inkl. aller Lohnnebenkosten
und aller
Nebenkosten für Kleingeräte, An- und Abfahrt sowie
sonstiger
Nebenkosten.
Ausführung nur nach vorheriger schriftlicher
Genehmigung
durch die Bauleitung. Stundenlohnnachweise sind
innerhalb von
3 Werktagen nach Ausführung der Arbeiten der
Bauleitung zur
Anerkennung vorzulegen.
Menge: 20,000 h

**05.2 Stunden eines Helfers zum Nachweis**
Arbeitsstunden eines Hilfsarbeiters zur Ausführung im
LV nicht
vorgesehener Leistungen, inkl. aller Lohnnebenkosten
und aller
Nebenkosten für Kleingeräte, An- und Abfahrt sowie
sonstiger
Nebenkosten.
Ausführung nur nach vorheriger schriftlicher
Genehmigung
durch die Bauleitung. Stundenlohnnachweise sind
innerhalb von
3 Werktagen nach Ausführung der Arbeiten der
Bauleitung zur
Anerkennung vorzulegen.
Menge: 20,000 h

**05.3 Stunden eines Auszubildenen im 3. Lehrjahr zum Nachweis**
Arbeitsstunden eines Auszubildenen im 3. Lehrjahr zur
Ausführung im LV nicht vorgesehener Leistungen, inkl.
aller
Lohnnebenkosten und aller Nebenkosten für Kleingeräte,
An-
und Abfahrt sowie sonstiger Nebenkosten.
Ausführung nur nach vorheriger schriftlicher
Genehmigung
durch die Bauleitung. Stundenlohnnachweise sind
innerhalb von
3 Werktagen nach Ausführung der Arbeiten der
Bauleitung zur
Anerkennung vorzulegen.
Menge: 20,000 h

**05.4 Kleingeräteeinsatz**
Tagespauschale für Kleingeräte und Handmaschinen bis
11 kg
für die Stundenlohnarbeiten wie z.B. Stemmhammer,
Handkreissäge, Kettenstämmer, Motorsäge, Tigersäge etc.
Abrechnung als Tagespauschale je Kleingerät inkl.
Verbrauchsmaterial.
Grundlage für eine Tagespauschale sind mind. 8,00
nachgewiesene Facharbeiterstunden. Weniger Stunden
wirken
sich anteilig auf die Pauschale aus: 4,00 h = 0,5 usw.
Menge: 10,000 St

**05.5 An- und Abfahrtspauschale pro Tag für reine Stundenlohnarbeiten**
Pauschale für An- und Abfahrt pro Tag. Abrechnung bei
reinem
Arbeitseinsatz für unvorhergesehene
Stundenlohnarbeiten.
Menge: 1,000 psch

USt %: 19,00
